# Válvula de compuerta cierre de EPDM, serie 2094 de Genebre. Extremos bridados. 10'' UL/FM - De Genebre

- Propiedad del archivo: CONSTRUNARIO
- Formato: FIEBDC-3/2012
- Programa: Construnario Versión 3.51
- Fecha de los precios: 09/10/2024
- Divisa: EUR

**GEN_209418** u Válvula de compuerta cierre de EPDM, serie 2094 de Genebre. Extremos bridados. 10'' UL/FM - De Genebre
Precio: 1660.76
Válvula de compuerta cierre de EPDM, serie 2094 de Genebre. Extremos bridados. 10'' UL/FM 1. Válvula de compuerta con cierre elástico. 2. Construcción en fundición nodular EN-GJS-400 (GGG-40). 3. Compuerta en fundición nodular recubierta con EPDM. 4. Husillo ascendente. 5. Cierre en sentido de las agujas del reloj. 6. Diseño según AWWA C515. 7. Longitud entre caras según ASME B16.10. 8. Extremos bridados según ASME B16.42 clase 150. 9. Estanqueidad en ambas direcciones. 10. Recubrimiento interior y exterior con pintura epoxi RAL 3000. 11. Presión máxima de trabajo 300 PSI. 12. Temperatura Máxima de trabajo: 80ºC. 13. Certificación UL/FM para aplicación en instalaciones fijas contra incendios. Válvula de compuerta cierre de EPDM – Extremos Bridados. Const. Cuerpo y bonete de fundición nodular GGG.40. Diseño según AWWA C515. Bridas ASME B16.42. Distancia entre caras según ASME B16.10. Husillo ascendente. Presión de trabajo 300 PSI. Temp. de trabajo: 0ºC +80ºC. Certificación UL/FM. Código EAN: 8428381196310
