# Válvula mariposa, serie 2120 de Genebre. Extremos ranurados. 4'' - De Genebre

- Propiedad del archivo: CONSTRUNARIO
- Formato: FIEBDC-3/2012
- Programa: Construnario Versión 3.51
- Fecha de los precios: 09/10/2024
- Divisa: EUR

**GEN_212012** u Válvula mariposa, serie 2120 de Genebre. Extremos ranurados. 4'' - De Genebre
Precio: 133.38
Válvula mariposa, serie 2120 de Genebre. Extremos ranurados. 4'' 1. Válvula de mariposa extremos ranurados. 2. Construcción en fund. nodular EN-GJS-400 (GGG40). 3. Disco de fundición nodular recubierto con EPDM. 4. Diseño según API 609. 5. Longitud entre caras según MSS SP-67. 6. Extremos ranurados según AWWA C606. 7. Recubrimiento interior y exterior con resina epoxy RAL 3000. 8. Presión de trabajo 300 PSI. 9. Temperatura Máxima de trabajo: 80ºC. Cuerpo fundición nodular GGG.40. Disco fundición nodular + EPDM. Diseño según API 609. Ranurado según AWWA C606. Distancia entre caras según MSS SP-67. Presión de trabajo 300 PSI. Temp. de trabajo: 0ºC +80ºC. Código EAN: 8428381035657
