# Válvula de mariposa, serie 2120D de Genebre. Extremos ranurados. DN 125 - De Genebre

- Propiedad del archivo: CONSTRUNARIO
- Formato: FIEBDC-3/2012
- Programa: Construnario Versión 3.51
- Fecha de los precios: 09/10/2024
- Divisa: EUR

**GEN_2120D13** u Válvula de mariposa, serie 2120D de Genebre. Extremos ranurados. DN 125 - De Genebre
Precio: 176.53
Cuerpo fundición nodular GGG.40. Disco fundición nodular + EPDM. Diseño según API 609. Ranurado según AWWA C606. Distancia entre caras según MSS SP-67. Presión de trabajo 300 PSI. Temp. de trabajo: 0ºC +80ºC. Código EAN: 8434055019540
