# Válvulas de aguja, serie 2222 de Genebre. 3000 Lbs Rosca NPT. 3/4'' - De Genebre

- Propiedad del archivo: CONSTRUNARIO
- Formato: FIEBDC-3/2012
- Programa: Construnario Versión 3.51
- Fecha de los precios: 09/10/2024
- Divisa: EUR

**GEN_222205** u Válvulas de aguja, serie 2222 de Genebre. 3000 Lbs Rosca NPT. 3/4'' - De Genebre
Precio: 40.28
Válvulas de aguja, serie 2222 de Genebre. 3000 Lbs Rosca NPT. 3/4'' 1. Válvula de Aguja. 2. Construcción en acero carbono ASTM A105 3. Extremos roscados según ASME B1.20.1 (NPT). 4. Estopada de eje en PTFE + Grafito. 5. Presión máxima de trabajo 3000 Lbs. 6. Rango Presión / Temperatura: 1/4"-1/2” = 3000 PSI / 260 ºC. 3/4"-1" = 3000 PSI / 240 ºC. Construcción: acero A105 / aguja INOX A182 F316 + T. Térmico. Rosca NPT H-H. Estopada: PTFE Presión máxima de trabajo 210 bar. Temperatura de trabajo -20ºC a 250ºC. Código EAN: 8428381057055
