# Válvula de globo, serie 2230 de Genebre. PN 16. 2'' - De Genebre

- Propiedad del archivo: CONSTRUNARIO
- Formato: FIEBDC-3/2012
- Programa: Construnario Versión 3.51
- Fecha de los precios: 09/10/2024
- Divisa: EUR

**GEN_223009** u Válvula de globo, serie 2230 de Genebre. PN 16. 2'' - De Genebre
Precio: 184.55
Válvula de globo, serie 2230 de Genebre. PN 16. 2'' 1. Válvula de globo. 2. Construcción en acero inoxidable 1.4408 (CF8M). 3. Disco compacto en acero inoxidable 316. 4. Extremos roscados según ISO 7-1 (EN 10226-1). 5. Estopada de eje en PTFE. 6. Presión máxima de trabajo 16 bar. 7. Temperatura Máxima de trabajo: 180 ºC. Rosca gas, también disponible en rosca NPT (2230N). Construcción: inox. CF8M (316) microfusión. Juntas: PTFE conexión: rosca gas ISO 7-1 (EN 10226-1). Presión máx.: 16 BAR a 120ºC 10 BAR a 180ºC. Código EAN: 8428381302803
