# Válvula de globo, serie 2230N de Genebre. PN-16 rosca NPT 1/2'' - De Genebre

- Propiedad del archivo: CONSTRUNARIO
- Formato: FIEBDC-3/2012
- Programa: Construnario Versión 3.51
- Fecha de los precios: 23/10/2024
- Divisa: EUR

**GEN_2230N04** u Válvula de globo, serie 2230N de Genebre. PN-16 rosca NPT 1/2'' - De Genebre
Precio: 52.00
Válvula de globo, serie 2230N de Genebre. PN-16 rosca NPT 1/2'' 1. Válvula de globo. 2. Construcción en acero inoxidable 1.4408 (CF8M). 3. Disco compacto en acero inoxidable 316. 4. Extremos roscados según ASME B1.20.1 NPT. 5. Estopada de eje en PTFE. 6. Presión máxima de trabajo 16 bar. 7. Temperatura Máxima de trabajo: 180 ºC. Rosca gas, también disponible en rosca NPT (2230N). Construcción: inox. CF8M (316) microfusión. Juntas: PTFE conexión: rosca gas ISO 7-1 (EN 10226-1). Presión máx.: 16 BAR a 120ºC 10 BAR a 180ºC. Código EAN: 8428381217077
