# Válvula de seguridad roscada con palanca, serie 2253 de Genebre. 1'' G x 1'' G - De Genebre

- Propiedad del archivo: CONSTRUNARIO
- Formato: FIEBDC-3/2012
- Programa: Construnario Versión 3.51
- Fecha de los precios: 09/10/2024
- Divisa: EUR

**GEN_2253060602** u Válvula de seguridad roscada con palanca, serie 2253 de Genebre. 1'' G x 1'' G - De Genebre
Precio: 265.46
Válvula de seguridad roscada con palanca, serie 2253 de Genebre. 1'' G x 1'' G 1. Válvula de seguridad para uso en gas o vapor. 2. Extremos roscados Gas (BSP) M-H según ISO 228/1. 3. Diseño, cálculo y control según normas EN 12516 y EN ISO 4126-1/7. 4. Construcción en acero inoxidable 1.4408 (CF8M). 5. Muelle de acero inoxidable AISI 302 (hasta 250 ºC). Consultar material para uso a mayor temperatura. 6. Asiento y disco de acero inoxidable AISI 316. 7. Gran capacidad de descarga. 8. Palanca para abertura manual con giro 360º y caperuza abierta. 9. Presión de tarado ajustada a la presión solicitada (de 0,5 a 40 bar) con precinto de garantía. 10. Presión de trabajo máxima 40 bar. 11. Temperatura de trabajo –20 ºC +300 ºC. Conexión rosca gas BSP M-H s/ ISO228/1, disponible con rosca NPT (2253N). Diseño, cálculo y control s/normas EN 12516 y EN 4126-1/7. Construcción: Acero Inoxidable 1.4408 (CF8M). Asiento y disco en acero inoxidable AISI 316. Tara entre 0,5 barg y 40 barg. Presión máxima de trabajo 40 bar. Temperatura de trabajo -20ºC +300ºC. Palanca para abertura manual, caperuza abierta. Aplicación: Gases o vapor Código EAN: 8434055022496
