# Válvula de alivio d presión, serie 2258 de Genebre. 3/4'' x 1 '' - De Genebre

- Propiedad del archivo: CONSTRUNARIO
- Formato: FIEBDC-3/2012
- Programa: Construnario Versión 3.51
- Fecha de los precios: 09/10/2024
- Divisa: EUR

**GEN_2258050601** u Válvula de alivio d presión, serie 2258 de Genebre. 3/4'' x 1 '' - De Genebre
Precio: 222.22
Válvula de alivio d presión, serie 2258 de Genebre. 3/4'' x 1 '' 1. Válvula de alivio de presión. 2. Extremos roscados Gas (BSP) M-H según ISO 228/1. 3. Construcción en acero inoxidable 1.4408 (CF8M). 4. Muelle de acero inoxidable AISI 302. 5. Disco con cierre de PTFE. 6. Gran capacidad de descarga. 7. Presión de tarado ajustada a la presión solicitada desde 0,5 hasta 25 bar. 8. Presión máxima admisible 40 bar. 9. Temperatura de trabajo –20ºC +200ºC. Conexión rosca gas BSP M-H s/ ISO228/1, disponible con rosca NPT (2258N). Construcción: Acero Inoxidable 1.4408 (CF8M). Cierre PTFE. Tara entre 0,5 barg y 25 barg. Presión máxima de trabajo 25 bar. Temperatura de trabajo -20ºC +200ºC.
