# Válvula de alivio de presión, serie 2259 de Genebre. 2'' x 2'' - De Genebre

- Propiedad del archivo: CONSTRUNARIO
- Formato: FIEBDC-3/2012
- Programa: Construnario Versión 3.51
- Fecha de los precios: 09/10/2024
- Divisa: EUR

**GEN_2259090912** u Válvula de alivio de presión, serie 2259 de Genebre. 2'' x 2'' - De Genebre
Precio: 713.83
Válvula de alivio de presión, serie 2259 de Genebre. 2'' x 2'' 1. Válvula de alivio de presión. 2. Extremo bridado PN16/40 (entrada) según EN 1092-1 y roscado Gas BSP (salida) según ISO 228/1. 3. Construcción en acero inoxidable 1.4408 (CF8M). 4. Muelle de acero inoxidable AISI 302. 5. Disco con cierre de PTFE. 6. Gran capacidad de descarga. 7. Presión de tarado ajustada a la presión solicitada desde 0,5 hasta 25 bar. 8. Presión máxima admisible 40 bar. 9. Temperatura de trabajo –20ºC +200ºC. Extremo bridado PN25 (entrada) según EN 1092-1 y rosca gas BSP s/ ISO228/1 (salida). Construcción: Acero Inoxidable 1.4408 (CF8M). Cierre PTFE. Tara entre 0,5 barg y 25 barg. Presión máxima de trabajo 25 bar. Temperatura de trabajo -20ºC +200ºC. Código EAN: 8434055044399
