# Purgador de boya cerrada para vapor rosca NPT, serie 2285N de Genebre. DN 15 Dp 4,5 - De Genebre

- Propiedad del archivo: CONSTRUNARIO
- Formato: FIEBDC-3/2012
- Programa: Construnario Versión 3.51
- Fecha de los precios: 09/10/2024
- Divisa: EUR

**GEN_2285N04045** u Purgador de boya cerrada para vapor rosca NPT, serie 2285N de Genebre. DN 15 Dp 4,5 - De Genebre
Precio: 279.91
Purgador de boya cerrada para vapor rosca NPT, serie 2285N de Genebre. DN 15 Dp 4,5 1. Trampa de vapor en acero al carbono 1.0619 (WCB). 2. Partes internas en acero inoxidable. 3. Eliminador termostático de aire interno. 4. Alta durabilidad y fácil mantenimiento. 5. Aplicación: Drenaje de Líneas de Vapor 6. Extremos roscados según ASME B1.20.1 (NPT). Conexión rosca NPT. Construcción: Acero al Carbono 1.0619 (WCB). Partes internas en acero inoxidable. Eliminador termostático de aire interno. Instalación horizontal. Máxima presión de trabajo PN16. Presión diferencial máxima: 4,5 bar (045) ó 10 bar (100). Temperatura máxima de trabajo 250ºC. Código EAN: 8434055310166
