# Válvula de retención disco oscilante, serie 2403 de Genebre. Extremos bridados. 5" UL/FM - De Genebre

- Propiedad del archivo: CONSTRUNARIO
- Formato: FIEBDC-3/2012
- Programa: Construnario Versión 3.51
- Fecha de los precios: 09/10/2024
- Divisa: EUR

**GEN_240313** u Válvula de retención disco oscilante, serie 2403 de Genebre. Extremos bridados. 5" UL/FM - De Genebre
Precio: 713.47
Válvula de retención disco oscilante, serie 2403 de Genebre. Extremos bridados. 5" UL/FM 1. Válvula de retención disco oscilante. 2. Construcción en fundición nodular EN-GJS-400 (GGG-40). 3. Diseño según AWWA C508. 4. Longitud entre caras según ASME B16.10. 5. Extremos bridados según ASME B16.42 clase 150. 6. Recubrimiento interior y exterior con pintura epoxi RAL 3000. 7. Presión máxima de trabajo 300 PSI. 8. Temperatura Máxima de trabajo: 80ºC. 9. Certificación UL/FM para aplicación en instalaciones fijas contra incendios. Construcción cuerpo y tapa de fundición nodular GGG.40. Asiento EPDM. Diseño según AWWA C508. Bridas ASME B16.42 Distancia entre caras según ASME B16.10 Presión de trabajo 300 PSI. Temp. de trabajo: 0ºC +80ºC. Certificación UL/FM. Código EAN: 8428381041207
