# Válvula de retención a disco, serie 2416N de Genebre. PN63. 3/8" NPT - De Genebre

- Propiedad del archivo: CONSTRUNARIO
- Formato: FIEBDC-3/2012
- Programa: Construnario Versión 3.51
- Fecha de los precios: 09/10/2024
- Divisa: EUR

**GEN_2416N03** u Válvula de retención a disco, serie 2416N de Genebre. PN63. 3/8" NPT - De Genebre
Precio: 21.79
Válvula de retención a disco, serie 2416N de Genebre. PN63. 3/8" NPT 1. Válvula de retención a disco. 2. Extremos roscados según ASME B 1.20.1 NPT. 3. Construcción en Acero Inox. CF8M. 4. Disco en Acero Inox. CF8M. 5. Resorte en Acero Inox. AISI 316. 6. Dimensiones reducidas. 7. Cierre metal – metal. 8. Presión de trabajo máxima 913 psi (63 bar). 9. Temperatura de trabajo -4 ºF +465 ºF (-20ºC +240ºC). Válvula de retención a disco, extremos roscados Código EAN: 8434055025725
