# Válvula de esfera 3 vías con brida inox tipo "L", serie 240E de Genebre. 1 1/2'' - De Genebre

- Propiedad del archivo: CONSTRUNARIO
- Formato: FIEBDC-3/2012
- Programa: Construnario Versión 3.51
- Fecha de los precios: 09/10/2024
- Divisa: EUR

**GEN_2540E08** u Válvula de esfera 3 vías con brida inox tipo "L", serie 240E de Genebre. 1 1/2'' - De Genebre
Precio: 715.49
Válvula de esfera 3 vías con brida inox tipo "L", serie 240E de Genebre. 1 1/2'' 1. Válvula esfera tres vías paso total. 2. Configuración de Esfera en “L”. 3. Extremos Bridados según EN 1092. PN40 desde DN 25 hasta DN 50. PN16 desde DN 65 hasta DN 100. 4. Construcción en acero inoxidable 1.4408 (CF8M). 5. Cuatro asientos PTFE + 15 % Fibra de Vidrio (otros materiales consultar). 6. Tórica de FPM (Viton) en el eje. 7. Dispositivo antiestático. 8. Sistema de bloqueo. 9. Montaje actuador directo s/ ISO 5211. 10. Eje inexpulsable. 11. Presión de trabajo máxima 16/40 bar, según medida. 12. Temperatura de trabajo –25 ºC + 180 ºC. Montaje directo de actuadores s/ISO 5211. Cuerpo: inox CF8M (316). 4 asientos: PTFE + 15% FV. Presión máx. 16/40 BAR según medida. Temp.: -30ºC +180ºC. Mando manual por palanca. Código EAN: 8434055028832
