# Válvula esfera sanitaria, serie 2932 de Genebre. Extremo roscado/soldar. 3'' - De Genebre

- Propiedad del archivo: CONSTRUNARIO
- Formato: FIEBDC-3/2012
- Programa: Construnario Versión 3.51
- Fecha de los precios: 09/10/2024
- Divisa: EUR

**GEN_293211** u Válvula esfera sanitaria, serie 2932 de Genebre. Extremo roscado/soldar. 3'' - De Genebre
Precio: 575.55
Válvula esfera sanitaria, serie 2932 de Genebre. Extremo roscado/soldar. 3'' 1. Válvula de esfera línea sanitaria. 2. Extremos roscados / soldar S/ DIN 11851. 3. Construcción en Inox. AISI 304. 4. Asientos de PTFE. 5. Junta de NBR. 6. Accionamiento manual. 7. Fácil automatización. 8. Pulido Sanitario (Ra = 0,8 µm). 9. Bajo torque. 10. Presión de trabajo máxima 10 bar. 11. Temperatura máxima de trabajo 120 ºC. Construcción: acero inoxidable AISI 304. Extremos roscados DIN 11851 / Soldar. Asientos: PTFE, Junta: NBR. Presión máxima de trabajo: 10 bar. Temperatura máxima: 120ºC. Accionamiento manual: 2 posiciones. Código EAN: 8428381281177
