# Electroválvula 5 vías, serie 4519 de Genebre. Namur A 12V - De Genebre

- Propiedad del archivo: CONSTRUNARIO
- Formato: FIEBDC-3/2012
- Programa: Construnario Versión 3.51
- Fecha de los precios: 09/10/2024
- Divisa: EUR

**GEN_451902A12V** u Electroválvula 5 vías, serie 4519 de Genebre. Namur A 12V - De Genebre
Precio: 47.27
Electroválvula 5 vías, serie 4519 de Genebre. Namur A 12V Tolerancia en la tensión = -15 % +10% Clase de aislamiento = “F” (bobina en nylon) Funcionamiento = 100% ED Grado de protección = IP65 según la IEC 144 DIN 40050 EN 60529 con el conector y junta montados. Presión de trabajo = min. 1,5 bar – máx. 8 bar Máxima Presión = 12 bar Conector = DIN 43650 “B” con señal de presencia de tensión mediante LED Pg -09 Factor Cv = 1.4 Frecuencia máxima de trabajo = 300/1’ Tiempo de activación: ? 0,05 s. Temperatura de trabajo: - 5º C + 60º C Peso = 300 gr. Acoplamiento conforme con la norma Namur 5 vías / 2 posiciones. Dispositivo de mando manual. Consumo 5 W. Grado de protección: IP 65 con conector y juntas. Racores: 1/4” gas. Presión de trabajo: min. 2 bar máx. 10 bar. Límite de temperaturas: -20ºC +70ºC. Código EAN: 8428381186366
