# Bobina para electroválvulas 5 vías, serie 4819 de Genebre. C12V corriente continua - De Genebre

- Propiedad del archivo: CONSTRUNARIO
- Formato: FIEBDC-3/2012
- Programa: Construnario Versión 3.51
- Fecha de los precios: 09/10/2024
- Divisa: EUR

**GEN_4819C12V** u Bobina para electroválvulas 5 vías, serie 4819 de Genebre. C12V corriente continua - De Genebre
Precio: 6.40
Bobina para electroválvulas 5 vías, serie 4819 de Genebre. C12V corriente continua ? Bobina en Nylon (clase de aislante F) ? Grado de protección = IP65 según la IEC 144 DIN 40050 EN 60529 con el conector y junta montados. ? Funcionamiento = 100% ED ? Tolerancia en la tensión = -15 % +10% ? Límite de la temperatura ambiente = - 5º C + 60º C Potencia 5W. Tolerancia de tensión en corriente alterna (+10% - 15%) y en corriente continua (+10% - 5%). Voltajes disponibles en corriente alterna 24V - 48V - 110V - 220V (50-60 Hz) y en corriente continua 12V - 24V. Clase F. Temperatura máxima 155ºC. Grado de protección IP65. Código EAN: 8428381206576
