# Microrruptor final de carrera electromecánico, serie 5315 de Genebre. 1 1/4'' - 1 1/2'' - De Genebre

- Propiedad del archivo: CONSTRUNARIO
- Formato: FIEBDC-3/2012
- Programa: Construnario Versión 3.51
- Fecha de los precios: 09/10/2024
- Divisa: EUR

**GEN_53150204** u Microrruptor final de carrera electromecánico, serie 5315 de Genebre. 1 1/4'' - 1 1/2'' - De Genebre
Precio: 258.10
Sobre válvula manual esfera ref. 2015, 2025, 2026, 2027, 2040, 2041, 2540E, 2541E, 2544, 2545 Código EAN: 8434055041435
