# Microrruptor final de carrera sobre válvula manual, serie 5328 de Genebre. 1'' - De Genebre

- Propiedad del archivo: CONSTRUNARIO
- Formato: FIEBDC-3/2012
- Programa: Construnario Versión 3.51
- Fecha de los precios: 09/10/2024
- Divisa: EUR

**GEN_53280604** u Microrruptor final de carrera sobre válvula manual, serie 5328 de Genebre. 1'' - De Genebre
Precio: 258.10
Para válvulas Válvula art. 2526A, 2528, 2528A, 2529 Código EAN: 8434055041459
