# Tubería de PRFV AMIBLU. DN 500, PN 10, SN5000, LN= 12 m, lecho con grava y tendido. Regadío

- Propiedad del archivo: CONSTRUNARIO
- Formato: FIEBDC-3/2012
- Programa: Construnario Versión 3.51
- Fecha de los precios: 14/10/2024
- Divisa: EUR
- Código: amiblu-pipes

**PPR12501005** m Tubería de PRFV AMIBLU. DN 500, PN 10, SN5000, LN= 12 m, lecho con grava y tendido. Regadío.
Suministro y colocación de tubería de poliéster reforzado con fibra de vidrio AMIBLU para presión, de diámetro nominal DN500 mm, presión nominal PN10, conforme a norma UNE EN-ISO 23856 y/o según normativa vigente, rigidez SN5000 N/m2, longitud nominal efectiva LN 12 m, incluso parte proporcional de junta de unión. Incluye equipos, maquinaria y materiales a pie de obra, extendido del lecho de la tubería con 15 cm de grava, colocación y montaje/unión de la tubería. No incluye excavación de la zanja ni adecuación del fondo, ni el relleno de la tubería hasta cota terreno (tubería y principal) ni la mano de obra ni maquinaria correspondiente.

| Código | Ud | Descripción | Rendimiento | Precio | Importe |
|---|---|---|---|---|---|
| MTCGA5263105 | m3 | Gravilla A 5/2, 6/3, 10/5 mm (material) | 0.200 | 11.74 | 2.35 |
| PR12501005 | m | Tubería de PRFV AMIBLU. DN 500, PN 10, SN5000, LN= 12 m (material) | 1.000 | 88.39 | 88.39 |
| MTCLUMJETA | kg | Lubricante para unión mediante junta elástica de tubos y accesorios. (material) | 0.010 | 2 | 0.02 |
| MQCRC7110009018 | h | Retrocargo 71/100 CV, Cazo: 0,9-0,18m3 (maquinaria) | 0.050 | 37.67 | 1.88 |
| MQCCVG101130 | h | Camión volquete grúa 101/130 CV (maquinaria) | 0.030 | 39.53 | 1.19 |
| MOC001 | h | Oficial 1ª construcción (mano de obra) | 0.040 | 20.4 | 0.82 |
| MOC004 | h | Ayudante construcción (mano de obra) | 0.180 | 18.1 | 3.26 |
|  |  | Costes directos |  |  | 97.91 |

## Recursos

**PR12501005** m Tubería de PRFV AMIBLU. DN 500, PN 10, SN5000, LN= 12 m
Suministro de tubería de poliéster reforzado con fibra de vidrio AMIBLU para presión, de diámetro nominal DN500 mm, presión nominal PN10, conforme a norma UNE EN-ISO 23856 y/o según normativa vigente, rigidez SN5000 N/m2, longitud nominal efectiva LN 12 m, incluso parte proporcional de junta de unión
