# Válvula de esfera 3 vías “L”, serie 5070 de Genebre. Actuador GNP 24/S4. 3/4'' - De Genebre

- Propiedad del archivo: CONSTRUNARIO
- Formato: FIEBDC-3/2012
- Programa: Construnario Versión 3.51
- Fecha de los precios: 27/11/2024
- Divisa: EUR

**GEN_507005134** u Válvula de esfera 3 vías “L”, serie 5070 de Genebre. Actuador GNP 24/S4. 3/4'' - De Genebre
Precio: 208.21
Válvula de esfera 3 vías “L”, serie 5070 de Genebre. Actuador GNP 24/S4. 3/4'' 1. Válvula esfera con paso total. 2. Construcción en latón s/ UNE-EN 12165 niquelado. 3. Extremos roscados gas (BSP) hembra-hembra según ISO 228/1. 4. Obturador esférico en 2/3 vías en forma "L" (3272E) / "T" (3282E) montado sobre 4 asientos de PTFE. 5. Posibilidad conexión directa a actuador ISO 5211 y DIN 3337. 6. Accionamiento mediante palanca de acero. 7. Temperatura de trabajo desde -20ºC a 110ºC. 8. Presión máxima de trabajo 25 bar (PN 25). 9. Juntas tóricas NBR. Válvula de esfera 3 vías “L”. PN 25. Paso total. Construcción en latón niquelado UNE-EN 12165. Asientos PTFE. Extremos rosca gas (BSP) H ISO 228/1. Obturador esférico en 2/3 vías en forma "L" / "T". Juntas tóricas EPDM. Temp. máx. 150ºC. Mando manual por palanca. Conexión a actuador s/ ISO 5211. Con actuador GNP Código EAN: 8434055012916
