# Válvula esfera 3 vías bridada "T", serie 5545 de Genebre. Actuador GNP, 2''. GNP 94 - De Genebre

- Propiedad del archivo: CONSTRUNARIO
- Formato: FIEBDC-3/2012
- Programa: Construnario Versión 3.51
- Fecha de los precios: 27/11/2024
- Divisa: EUR

**GEN_554509142** u Válvula esfera 3 vías bridada "T", serie 5545 de Genebre. Actuador GNP, 2''. GNP 94 - De Genebre
Precio: 888.10
Válvula esfera 3 vías bridada "T", serie 5545 de Genebre. Actuador GNP, 2''. GNP 94 1. Válvula esfera tres vías paso total. 2. Configuración de Esfera en “T”. 3. Extremos Bridados según EN 1092. PN40 desde DN 25 hasta DN 50. PN16 desde DN 65 hasta DN 100. 4. Construcción en acero al carbono 1.0619 (WCB). 5. Cuatro asientos PTFE + 15 % Fibra de Vidrio (otros materiales consultar). 6. Tórica de FPM (Viton) en el eje. 7. Dispositivo antiestático. 8. Sistema de bloqueo. 9. Montaje actuador directo s/ ISO 5211. 10. Eje inexpulsable. 11. Presión de trabajo máxima 16/40 bar, según medida. 12. Temperatura de trabajo –25 ºC + 180 ºC. Válvula esfera 3 vías bridada "T" . Cuerpo: Acero al Carbono 1.0619 (WCB) microfusión. Esfera acero inox. 304. Asientos PTFE. Presión máx. 16/40 bar según medida. Temp.: -30ºC +160ºC. Mando manual por palanca con sistema de bloqueo. Con actuador GNP Código EAN: 8434055038046
