# Microrruptor final de carrera electromecánico, serie 5325 de Genebre. 1 1/2'' - 2'' - De Genebre

- Propiedad del archivo: CONSTRUNARIO
- Formato: FIEBDC-3/2012
- Programa: Construnario Versión 3.51
- Fecha de los precios: 27/11/2024
- Divisa: EUR

**GEN_53250802** u Microrruptor final de carrera electromecánico, serie 5325 de Genebre. 1 1/2'' - 2'' - De Genebre
Precio: 235.85
Sobre válvula manual esfera ref. 2118-2119-2525 Código EAN: 8434055041497
