# Microrruptor final de carrera con sensores inductivos, serie 5325 de Genebre. 2 1/2''-4'' - De Genebre

- Propiedad del archivo: CONSTRUNARIO
- Formato: FIEBDC-3/2012
- Programa: Construnario Versión 3.51
- Fecha de los precios: 27/11/2024
- Divisa: EUR

**GEN_53251004** u Microrruptor final de carrera con sensores inductivos, serie 5325 de Genebre. 2 1/2''-4'' - De Genebre
Precio: 258.10
Sobre válvula manual esfera ref. 2118-2119-2525 Código EAN: 8434055041336
