# Microrruptor final de carrera electromecánico, serie 5989 de Genebre - De Genebre

- Propiedad del archivo: CONSTRUNARIO
- Formato: FIEBDC-3/2012
- Programa: Construnario Versión 3.51
- Fecha de los precios: 27/11/2024
- Divisa: EUR

**GEN_59890602** u Microrruptor final de carrera electromecánico, serie 5989 de Genebre - De Genebre
Precio: 166.55
Caja Final de carrera con 2 microrruptores instalada sobre reductor manual (no incluido) • Características de Caja final de Carrera ver ficha técnica de artículo 5987 02 – 5987 04 – 5987 08. • Características de Reductor Manual ver ficha técnica de artículo 5984. Código EAN: 8434055039173
