# Purgador de boya cerrada para vapor, serie 2287A de Genebre. 1''. CL 150 DP. 4,5 H.C. - De Genebre

- Propiedad del archivo: CONSTRUNARIO
- Formato: FIEBDC-3/2012
- Programa: Construnario Versión 3.51
- Fecha de los precios: 27/11/2024
- Divisa: EUR

**GEN_2287A06045** u Purgador de boya cerrada para vapor, serie 2287A de Genebre. 1''. CL 150 DP. 4,5 H.C. - De Genebre
Precio: 394.92
Purgador de boya cerrada para vapor, serie 2287A de Genebre. 1''. CL 150 DP. 4,5 H.C. 1. Trampa de vapor en acero al carbono 1.0619 (WCB). 2. Partes internas en acero inoxidable. 3. Eliminador termostático de aire interno. 4. Alta durabilidad y fácil mantenimiento. 5. Aplicación: Drenaje de Líneas de Vapor 6. Extremos bridados según ANSI B 16.5 Clase 150. 7. DN25: Asiento simple DN40-50: Asiento doble Condiciones de Trabajo: Instalación horizontal (ver flecha de indicación). Ver flecha sentido de flujo. Máxima presión de Diseño del cuerpo: 18 bar. Presión máxima admisible (PMA) 16 bar a 120ºC. Temperatura máxima admisible (TMA): 250ºC a 12 bar. Condiciones límite de trabajo para vapor saturado: 14 bar a 200 ºC. Presión diferencial máxima: Modelo 045: ?P max 4,5 bar Modelo 100: ?P max 10 bar Extremos bridados según ASME B-16.5 S-150. Construcción: Acero al Carbono 1.0619 (WCB). Partes internas en acero inoxidable. Eliminador termostático de aire interno. Instalación horizontal. DN25: asiento simple, DN40/50: Asiento doble. Máxima presión de trabajo PN19. Presión diferencial máxima: 4,5 bar (045) o 10 bar (100). Temperatura máxima de trabajo 250ºC.
