# Purgador de boya cerrada para vapor, serie 2287A de Genebre. 1 1/2" CL 150 DP. 10 H.C. - De Genebre

- Propiedad del archivo: CONSTRUNARIO
- Formato: FIEBDC-3/2012
- Programa: Construnario Versión 3.51
- Fecha de los precios: 27/11/2024
- Divisa: EUR

**GEN_2287A08100** u Purgador de boya cerrada para vapor, serie 2287A de Genebre. 1 1/2" CL 150 DP. 10 H.C. - De Genebre
Precio: 958.93
Purgador de boya cerrada para vapor, serie 2287A de Genebre. 1 1/2" CL 150 DP. 10 H.C. 1. Trampa de vapor en acero al carbono 1.0619 (WCB). 2. Partes internas en acero inoxidable. 3. Eliminador termostático de aire interno. 4. Alta durabilidad y fácil mantenimiento. 5. Aplicación: Drenaje de Líneas de Vapor 6. Extremos bridados según ANSI B 16.5 Clase 150. 7. DN25: Asiento simple DN40-50: Asiento doble Condiciones de Trabajo: Instalación horizontal (ver flecha de indicación). Ver flecha sentido de flujo. Máxima presión de Diseño del cuerpo: 18 bar. Presión máxima admisible (PMA) 16 bar a 120ºC. Temperatura máxima admisible (TMA): 250ºC a 12 bar. Condiciones límite de trabajo para vapor saturado: 14 bar a 200 ºC. Presión diferencial máxima: Modelo 045: ?P max 4,5 bar Modelo 100: ?P max 10 bar Extremos bridados según ASME B-16.5 S-150. Construcción: Acero al Carbono 1.0619 (WCB). Partes internas en acero inoxidable. Eliminador termostático de aire interno. Instalación horizontal. DN25: asiento simple, DN40/50: Asiento doble. Máxima presión de trabajo PN19. Presión diferencial máxima: 4,5 bar (045) o 10 bar (100). Temperatura máxima de trabajo 250ºC.
