# Válvula de esfera serie ligera (palomilla azul), serie 3026P de Genebre. M-H 1'' - De Genebre

- Propiedad del archivo: CONSTRUNARIO
- Formato: FIEBDC-3/2012
- Programa: Construnario Versión 3.51
- Fecha de los precios: 27/11/2024
- Divisa: EUR

**GEN_3026P06** u Válvula de esfera serie ligera (palomilla azul), serie 3026P de Genebre. M-H 1'' - De Genebre
Precio: 13.52
Válvula de esfera serie ligera (palomilla azul), serie 3026P de Genebre. M-H 1'' 1. Válvula esfera con paso estándar. 2. Construcción en latón s/ UNE-EN 12165 cromado. 3. Extremos rosca gas (BSP) M-H según ISO 228/1 4. Accionamiento mediante palomilla de aluminio 5. Temperatura de trabajo desde -20ºC a 110ºC. 6. Presión máxima de trabajo 25 bar (PN 25). 7. Asientos PTFE 8. Certificado de conformidad Sanitaria ACS PN 25. Paso estándard. Construcción en latón UNE-EN 12165 cromado. Asientos de PTFE. Extremos roscados M-H - ISO 228/1. Temp.máx. 110ºC. Mando manual por palomilla de aluminio Código EAN: 8434055058846
