# Válvula de esfera M-H, serie 3034I de Genebre. Palanca de acero inoxidable azul. 1/2'' - De Genebre

- Propiedad del archivo: CONSTRUNARIO
- Formato: FIEBDC-3/2012
- Programa: Construnario Versión 3.51
- Fecha de los precios: 27/11/2024
- Divisa: EUR

**GEN_3034I04** u Válvula de esfera M-H, serie 3034I de Genebre. Palanca de acero inoxidable azul. 1/2'' - De Genebre
Precio: 7.27
Válvula de esfera M-H, serie 3034I de Genebre. Palanca de acero inoxidable azul. 1/2'' 1. Válvula esfera con paso total. 2. Construcción en latón según UNE-EN 12165 niquelado. 3. Extremos rosca gas (BSP) macho-hembra (M-H) según ISO 228/1. 4. Eje con doble o-ring NBR. 5. Accionamiento mediante palanca de acero inoxidable AISI 304. 6. Temperatura de trabajo desde -20ºC a 110ºC. 7. Presión máxima de trabajo 25 bar (PN 25). 8. Asientos PTFE. PN 25. Paso total. Construcción en latón UNE-EN 12165 niquelado. Asientos PTFE. Eje con doble o-ring . Extremos roscados ISO 228/1 - M-H. Temp. máx. 110ºC. Mando manual por palanca de acero inoxidable AISI 304. Código EAN: 8434055020898
