# Racor acoplamiento recto para reparación 20 x 20 de Genebre - De Genebre

- Propiedad del archivo: CONSTRUNARIO
- Formato: FIEBDC-3/2012
- Programa: Construnario Versión 3.51
- Fecha de los precios: 27/11/2024
- Divisa: EUR

**GEN_0022R04** u Racor acoplamiento recto para reparación 20 x 20 de Genebre - De Genebre
Precio: 6.79
Racor acoplamiento recto para reparación 20 x 20 de Genebre 1. Racor acoplamiento recto, paso total. 2. Presión máxima de trabajo 16 bar (PN-16). 3. Construcción en latón forjado de cuerpo y tapa según UNE-EN 12165. 4. Extremos conexión tubería mediante sistema de apriete diseño Genebre “Rac-Ge”. 5. Anillo de apriete y anillo tope en latón cromado. 6. Temperatura de trabajo de –10ºC a +90ºC. 7. Aplicable para la unión de tubo de polietileno de baja, media y alta densidad. PN16. Paso total. Construcción en latón forjado s/UNE-EN 12165. Conexión a tubería mediante sistema de apriete diseño Genebre "RAC-GE". Temperatura de trabajo de -10ºC a +90ºC. Aplicable para la unión de tubo de polietileno de baja, media y alta densidad Código EAN: 8434055005178
