# Set de juntas para cartucho CA1053 de Genebre - De Genebre

- Propiedad del archivo: CONSTRUNARIO
- Formato: FIEBDC-3/2012
- Programa: Construnario Versión 3.51
- Fecha de los precios: 27/11/2024
- Divisa: EUR

**GEN_99010013** u Set de juntas para cartucho CA1053 de Genebre - De Genebre
Precio: 5.04
Set de juntas para cartucho CA1053 Código EAN: 8428381231738
