# Pulsador para placa PA1052 de Genebre - De Genebre

- Propiedad del archivo: CONSTRUNARIO
- Formato: FIEBDC-3/2012
- Programa: Construnario Versión 3.51
- Fecha de los precios: 27/11/2024
- Divisa: EUR

**GEN_99010014** u Pulsador para placa PA1052 de Genebre - De Genebre
Precio: 27.62
Pulsador para placa PA105 Código EAN: 8428381531746
