# Set tornillos para placas PA1051 / PA1052 de Genebre - De Genebre

- Propiedad del archivo: CONSTRUNARIO
- Formato: FIEBDC-3/2012
- Programa: Construnario Versión 3.51
- Fecha de los precios: 27/11/2024
- Divisa: EUR

**GEN_99010015** u Set tornillos para placas PA1051 / PA1052 de Genebre - De Genebre
Precio: 13.33
Set tornillos para placas PA1051 / PA1052 Código EAN: 8428381231752
