# Dosificador automático de gel desinfectante de manos de Genebre - De Genebre

- Propiedad del archivo: CONSTRUNARIO
- Formato: FIEBDC-3/2012
- Programa: Construnario Versión 3.51
- Fecha de los precios: 27/11/2024
- Divisa: EUR

**GEN_99080008** u Dosificador automático de gel desinfectante de manos de Genebre - De Genebre
Precio: 68.01
Dosificador automático de gel desinfectante de manos. Código EAN: 8434055328512
