# Stand de sobremesa con dosificador automático en spray desinfectante de manos negro de Genebre - De Genebre

- Propiedad del archivo: CONSTRUNARIO
- Formato: FIEBDC-3/2012
- Programa: Construnario Versión 3.51
- Fecha de los precios: 27/11/2024
- Divisa: EUR

**GEN_99080009** u Stand de sobremesa con dosificador automático en spray desinfectante de manos negro de Genebre - De Genebre
Precio: 81.66
Stand de sobremesa con dosificador automático en spray desinfectante de manos negro Código EAN: 8434055028580
