# Retenciones termostáticas murales de Genebre - De Genebre

- Propiedad del archivo: CONSTRUNARIO
- Formato: FIEBDC-3/2012
- Programa: Construnario Versión 3.51
- Fecha de los precios: 27/11/2024
- Divisa: EUR

**GEN_99080011** u Retenciones termostáticas murales de Genebre - De Genebre
Precio: 24.49
Retenciones termostáticas murales Accesorios y Recambios Código EAN: 8428381295464
