# Stand con dosificador automático en gel desinfectante de manos negro de Genebre - De Genebre

- Propiedad del archivo: CONSTRUNARIO
- Formato: FIEBDC-3/2012
- Programa: Construnario Versión 3.51
- Fecha de los precios: 27/11/2024
- Divisa: EUR

**GEN_99080014** u Stand con dosificador automático en gel desinfectante de manos negro de Genebre - De Genebre
Precio: 212.42
Stand con dosificador automático en gel desinfectante de manos negro Código EAN: 8434055029587
