# Stand con termómetro + dosificador automático en gel desinfectante blanco de Genebre - De Genebre

- Propiedad del archivo: CONSTRUNARIO
- Formato: FIEBDC-3/2012
- Programa: Construnario Versión 3.51
- Fecha de los precios: 27/11/2024
- Divisa: EUR

**GEN_99080016** u Stand con termómetro + dosificador automático en gel desinfectante blanco de Genebre - De Genebre
Precio: 440.75
Stand con termómetro + dosificador automático en gel desinfectante blanco Código EAN: 8434055029600
