# Inversor cerámico 2 vías de Genebre - De Genebre

- Propiedad del archivo: CONSTRUNARIO
- Formato: FIEBDC-3/2012
- Programa: Construnario Versión 3.51
- Fecha de los precios: 27/11/2024
- Divisa: EUR

**GEN_99080024** u Inversor cerámico 2 vías de Genebre - De Genebre
Precio: 12.24
Inversor cerámico 2 vías de Genebre Código EAN: 8428381284116
