# Junta tórica RAC GE 3/4'' de Genebre - De Genebre

- Propiedad del archivo: CONSTRUNARIO
- Formato: FIEBDC-3/2012
- Programa: Construnario Versión 3.51
- Fecha de los precios: 27/11/2024
- Divisa: EUR

**GEN_006105** u Junta tórica RAC GE 3/4'' de Genebre - De Genebre
Precio: 0.61
Latón CW617N cromado. Código EAN: 8428381211563
