# Anillo junta tórica RAC-GE 2 1/2" de Genebre - De Genebre

- Propiedad del archivo: CONSTRUNARIO
- Formato: FIEBDC-3/2012
- Programa: Construnario Versión 3.51
- Fecha de los precios: 27/11/2024
- Divisa: EUR

**GEN_006210** u Anillo junta tórica RAC-GE 2 1/2" de Genebre - De Genebre
Precio: 6.44
Latón CW617N cromado. Código EAN: 8428381267263
