# Anillo de apriete RAC-GE 1" de Genebre - De Genebre

- Propiedad del archivo: CONSTRUNARIO
- Formato: FIEBDC-3/2012
- Programa: Construnario Versión 3.51
- Fecha de los precios: 27/11/2024
- Divisa: EUR

**GEN_006306** u Anillo de apriete RAC-GE 1" de Genebre - De Genebre
Precio: 2.18
Latón CW617N cromado. Código EAN: 8428381211693
