# Cruz rosca inox 316 1/2'' NPT de Genebre - De Genebre

- Propiedad del archivo: CONSTRUNARIO
- Formato: FIEBDC-3/2012
- Programa: Construnario Versión 3.51
- Fecha de los precios: 27/11/2024
- Divisa: EUR

**GEN_0180N04** u Cruz rosca inox 316 1/2'' NPT de Genebre - De Genebre
Precio: 7.60
Cruz rosca inox 316 1/2'' NPT de Genebre 1. Construcción en Inoxidable 316 Microfusión. 2. Roscas de acuerdo a norma ANSI B 2.1 NPT. 3. Dimensiones de acuerdo a norma ISO 4144. 4. Presión máxima de trabajo 20 Bar ( S-150 ). 5. Temperatura de trabajo –20 ºC a 220 ºC. Código EAN: 8428381202073
