# Base múltiple de caucho 250V 16A-1P67 2P TT lateral 3 salidas - de IDE Electric

- Propiedad del archivo: CONSTRUNARIO
- Formato: FIEBDC-3/2012
- Programa: Construnario Versión 3.51
- Fecha de los precios: 25/10/2024
- Divisa: EUR

**00130** u Base múltiple de caucho 250V 16A-1P67 2P TT lateral 3 salidas - de IDE Electric
Precio: 48.20
Materiales: Partes plásticas en poliamida. Contactos en aleación de cobre-zinc. Materiales plásticos libres de halógenos. Código EAN: 8431044001302 Código ETIM 6.0: EC001325
