# Bases combo 380/145V 32A-IP44 3P T - de IDE Electric

- Propiedad del archivo: CONSTRUNARIO
- Formato: FIEBDC-3/2012
- Programa: Construnario Versión 3.51
- Fecha de los precios: 25/10/2024
- Divisa: EUR

**00315** u Bases combo 380/145V 32A-IP44 3P T - de IDE Electric
Precio: 55.18
Materiales: Partes plásticas en poliamida. Contactos en aleación de cobre-zinc. Materiales plásticos libres de halógenos. Código EAN: 8431044003153 Código ETIM 6.0: EC001325
