# Bases empotrables rectas 480/500V 32A 3P T - de IDE Electric

- Propiedad del archivo: CONSTRUNARIO
- Formato: FIEBDC-3/2012
- Programa: Construnario Versión 3.51
- Fecha de los precios: 25/10/2024
- Divisa: EUR

**05315** u Bases empotrables rectas 480/500V 32A 3P T - de IDE Electric
Precio: 15.00
Materiales: Partes plásticas en poliamida. Contactos en aleación de cobre-zinc. Materiales plásticos libres de halógenos. Código EAN: 8431044053158 Código ETIM 6.0: EC001317
