# Bisagra para caja Gold de IDE - de IDE Electric

- Propiedad del archivo: CONSTRUNARIO
- Formato: FIEBDC-3/2012
- Programa: Construnario Versión 3.51
- Fecha de los precios: 25/10/2024
- Divisa: EUR

**22075** u Bisagra para caja Gold de IDE - de IDE Electric
Precio: 3.07
Bisagra (bolsa 10 uds.) Código EAN: 8431044330853 Código ETIM 8.0: EC002287
