# Central toma corriente asa portacajas instalaciones móviles de IDE - de IDE Electric

- Propiedad del archivo: CONSTRUNARIO
- Formato: FIEBDC-3/2012
- Programa: Construnario Versión 3.51
- Fecha de los precios: 25/10/2024
- Divisa: EUR

**22109** u Central toma corriente asa portacajas instalaciones móviles de IDE - de IDE Electric
Precio: 20.80
Asa porta cajas 140x40 mm Código EAN: 8431044921105
