# Central toma corriente tornillo acero inoxidable (4x16) de IDE - de IDE Electric

- Propiedad del archivo: CONSTRUNARIO
- Formato: FIEBDC-3/2012
- Programa: Construnario Versión 3.51
- Fecha de los precios: 25/10/2024
- Divisa: EUR

**22292** u Central toma corriente tornillo acero inoxidable (4x16) de IDE - de IDE Electric
Precio: 16.93
Para Series: Pryma - Star. Tornillo inoxidable M4x19 (Bolsa 100 uds.) Código EAN: 8431044942926
