# Central toma corriente tuerca plástica para tomas de corriente de IDE - de IDE Electric

- Propiedad del archivo: CONSTRUNARIO
- Formato: FIEBDC-3/2012
- Programa: Construnario Versión 3.51
- Fecha de los precios: 25/10/2024
- Divisa: EUR

**22293** u Central toma corriente tuerca plástica para tomas de corriente de IDE - de IDE Electric
Precio: 8.73
Para Series: Pryma - Star. Tuerca para toma de corriente (Bolsa 100 uds.) Código EAN: 8431044942933
