# Tapa protectora para D88 de IDE - de IDE Electric

- Propiedad del archivo: CONSTRUNARIO
- Formato: FIEBDC-3/2012
- Programa: Construnario Versión 3.51
- Fecha de los precios: 25/10/2024
- Divisa: EUR

**22380** u Tapa protectora para D88 de IDE - de IDE Electric
Precio: 0.27
Compatibilidad de gama: Caja DTapa para caja D88 (Bolsa 125 uds.)omos D88 Código EAN: 8431044943800 Código ETIM 6.0: EC000456
